# Mensa Essenheim Ausschreibungen kompl
Angebotsaufforderung (GAEB DA XML 3.3, DA83)
Projekt: 2506-MGE
Währung: EUR
Erstellt mit: GXML Toolbox V3.3 R20220330, ORCA AVA 27 27.00.00, 20.10.2026

## Baubeschreibung
1. Allgemeine Angaben zum Bauvorhaben

Name und Anschrift des Auftraggebers:
Verbandsgemeinde Nieder-Olm
Pariser Straße 110
55268 Nieder-Olm

Beschreibung des Bauvorhabens:
Bei dem Bauvorhaben handelt es sich um den Neubau einer Mensa für die Grundschule Essenheim.
Der Neubau wird als Anbau an den bestehenden Gebäudekomplex der Grundschule errichtet.

Der aus 2 Gebäudeteilen, Verbindungsbau mit Erschließungsfluren zum Bestand und teilunterkellertes, eingeschossiges Hauptgebäude mit Mensa, Küche, Treppenhaus, WCs und Haustechnik bestehende Komplex wird in Stahlbeton- und Massivholzbauweise auf Basis von Brettsperrholzelementen erstellt.
Das Hauptgebäude ist mit seinem em UG in den Hang eingeschoben, während der Verbindungsbau als zweigeschossiger Gebäudeteil zwischen Anbau und Bestand vermittelt.

Das Gebäude erhält ein ziegelgedecktes Satteldach in Holzbauweise während der Verbindungsbau ein Flachdach erhält. Die Mensa stellt sich als eingeschossiger Saal dar, mit einer maximalen Raumhöhe bis in den First des offenen Dachraum von ca. 5,30m. Die Satteldachkonstruktion wird durch Bretsperrholzelemente auf einem Stahlbetonrahmen gehalten.

Der hinter dem Speisesaal liegende Bereich beinhaltet Küche und Nebenräume sowie Sanitär- und Umkleidebereiche. Im Dachraum darüber befinden sich Lüftungstechnik mit Zu- und Abluftleitungen.

Im Untergeschoss befinden sich der Haustechnikraum mit der Lüftungsanlage, Wärmeerzeugung und -verteilung sowie der Hausanschluss. Daneben liegen hier die WC-Räume für die Mensa und das TRH.

Alle Gebäudeteile mit Ausnahme des Dachraumes können barrierefrei erschlossen werden.
Vom Schulhof aus gelangt man ebenerdig direkt in die Mensa, vom Bestandsgebäude aus ist dies über den Verbindungsbau im UG und EG möglich. Ein weiterer Zugang von außen befindet sich straßenseitig im UG. Im Hauptgebäude verbindet ein Aufzug UG und EG.

Bestand, Verbindungsbau und neuer Anbau bilden einen dreiseitig gefassten Innenhof, der sich mit Sitz- und Treppenstufen sowie höhenmäßig abgestuften Grünflächen vom EG-Niveau zum UG entwickelt.

Die Fassaden erhalten ein Wärmedämm-Verbundsystem aus mineralischem Dämmstoff. Der Verbindungsbau erhält als äußeren Abschluss über seine gesamte Länge eine Pfosten-Riegel-Konstruktion.

2. Angaben zur Örtlichkeit

Anschrift der Baustelle:
Münchhofpforte 20
55270 Essenheim

Lage des Grundstücks:
Das Grundstück befindet sich in Essenheim Neubaugebiet Domherrngärten im Geltungsbereich des Bebauungsplans "Grunbdschule Urplan" und hat eine fast rechteckige Form. Drei der vier Grundstücksseiten sind fast über die gesamte Länge grenzständig bebaut. Es bestehen an zwei der vier Seiten beengte Zufahrtsmöglichkeiten mit geringen Radien für Fahrzeuge über bestehende Fuß-/Fahrwege.

Die Liegenschaft ist über die Straße Münchhofpforte erreichbar.

Anzahl und Höhe der geplanten Geschosse: Teilunterkellert, Erdgeschoss
Besondere Umstände: Bestehende Schulbebauung

3. Termine und Fristen

Vorgesehener Beginn der Baumaßnahme: 29.03.2026
Geplante Dauer der Baumaßnahme: 16 Monate
Vorgesehener Beginn der Arbeiten dieses Leistungsverzeichnisses: KW 7 / 2027
Geplante Dauer der Baumaßnahme: 53 Arbeitstage

4. Angaben zur Baustelle

4.1. Baugrund

Baugrund gemäß Baugrundgutachten vom 18.08.2025:
0,0 - 0,4 unter GOK: Holzhackschnitzel bzw. Mutterboden (RKS 1 bzw. RKS 2 und 3)
0,4 - 1,2-1,6 unter GOK überwiegend leichtplastische, nachrangig mittelplastische aufgefüllte Schluffe (Schicht 2) mit wechselnden Ton-, Sand- und nachrangig Kiesanteilen aufgeschlossen, die gemäß DIN 18196 in die Bodengruppen UL und nachrangig UM eingestuft werden. Die Konsistenz der Schluffe war nach der Bohrgutansprache halbfest. Als anthropogene Beimengungen wurden Ziegelbruchstücke, Kohle- und Wurzelreste sowie Schotter festgestellt. Weitere organoleptische Auffälligkeiten (Farbe, Geruch) wurden im Zuge der Probeentnahme nicht wahrgenommen

Unterhalb der aufgefüllten Schluffe der Schicht 2 stehen im Bereich der RKS 1 bis 6,4 m unter GOK  im Bereich der RKS 2 bis 6,6 m unter GOK und im Bereich der RKS 3 bis zur Endteufe von 6,0 m unter GOK leicht- bis mittelplastische steife bis halbfeste und halbfeste Schluffe mit wechselnden Ton-, Sand- und Kiesanteilen an, die gemäß DIN 18196 überwiegend in die Bodengruppen UL, UM, TM und nachrangig GU* und SU* eingestuft werden.

Unterhalb der Schluffe stehen im Bereich der RKS 1 bis zur Endteufe von 7,0 m unter GOK und im Bereich der RKS 2 bis zur Endteufe von 6,9 m unter GOK ausgeprägt plastische halbfeste Tone (Schicht 4) mit schwach schluffigen Beimengungen an, die gemäß DIN 18196 in die Bodengruppe TA eingestuft werden. Bei der DPH 1 und DPH 2 lagen die Eindringwiderstände in dieser Schicht zwischen 8 und maximal 15 Schlägen je 10 cm Eindringtiefe.

4.2. Lage und Transportwege
Zufahrtmöglichkeiten:
Das Grundstück wird über eine seitliche Stichstraße der Straße Münchhofpforte erschlossen. Weitere Angaben können dem Baustelleneinrichtungsplan entnommen werden.

4.3. Sonstige Baustelleneinrichtung
Ver- und Entsorgungsleitungsanschlüsse für:
Wasser: bauseits vorhanden
Strom: bauseits vorhanden
Abwasser: öfftl. Kanal

4.4. Sonstige Angaben zur Baustelle
Schutz vorhandenen Bewuchses: Es sind mehrere großkronige Bestandsbäume (d=35-40 cm) zu schützen und zu erhalten.
Das Grundstück wurde nicht auf vermutete Kampfmittel untersucht.

5. Angaben zur Ausführung
Siehe Angaben Leistungsbereiche

6. Entsorgung von Abfall nach DIN 18299
Die Entsorgung von Abfall nach den Abschnitten 4.1.11 und 4.1.12 ATV DIN 18299 hat umgehend,
spätestens täglich zum Abschluss der jeweiligen Arbeiten, zu erfolgen.

7. Sicherheits- und Gesundheitskoordination
Mit der Sicherheits- und Gesundheitskoordination ist beauftragt:

AMD TÜV Arbeitsmedizinische Dienste GmbH
TÜV Rheinland Group
Zentrum Koblenz
Hans-Böckler-Str. 6
56070 Koblenz

## Fliesen- und Plattenarbeiten
Technische Vorbemerkung - Fliesen- und Plattenarbeiten

1. Mitgeltende Normen und Regeln

Allgemeines

Es gelten jeweils die Normen und Regeln in der zum Vertragsschluss gültigen Fassung einschließlich der Änderungen, Berichtigungen und Beiblätter.

Soweit in der Leistungsbeschreibung auf Technische Spezifikationen, z.B. nationale Normen, mit denen Europäische Normen umgesetzt werden, europäisch technische Bewertungen, gemeinsame technische Spezifikationen, Internationale Normen, Bezug genommen wird, werden auch ohne den ausdrücklichen Zusatz: "oder gleichwertig", immer gleichwertige Technische Spezifikationen in Bezug genommen.

DIN EN 13888-1
Fugenmörtel für keramische Fliesen und Platten - Teil 1: Anforderungen, Klassifizierung, Bezeichnung und Kennzeichnung

DIN EN 13888-2
Fugenmörtel für keramische Fliesen und Platten - Teil 2: Prüfverfahren

AGI-Richtlinie S 10
Anforderungen und Hinweise für beständige Plattenbeläge als Ausführung von Dichtflächen in Anlagen zum Umgang mit wassergefährdenden Stoffen gemäß Wasserhaushaltsgesetz (WHG) vom 19. August 2002
Herausgeber: Arbeitsgemeinschaft Industriebau e.V. (AGI)

AGI-Arbeitsblatt S 10-1
Schutz von Baukonstruktionen mit kombinierten Auskleidungen gegen chemische, thermische und mechanische Einwirkungen (Säureschutzbau). - Anforderungen an den Untergrund
Herausgeber: Arbeitsgemeinschaft Industriebau e.V. (AGI)

AGI-Arbeitsblatt S 10-2
Schutz von Baukonstruktionen mit Plattenbelägen gegen chemische Angriffe (Säureschutzbau). - Dichtschichten
Herausgeber: Arbeitsgemeinschaft Industriebau e.V. (AGI)

AGI-Arbeitsblatt S 10-3
Schutz von Baukonstruktionen mit Plattenbelägen gegen chemische Angriffe (Säure- schutzbau). - Plattenlagen
Herausgeber: Arbeitsgemeinschaft Industriebau e.V. (AGI)

AGI-Arbeitsblatt S 10-4
Schutz von Baukonstruktionen mit Plattenbelägen gegen chemische Angriffe (Säureschutzbau). - Ausführungsdetails
Herausgeber: Arbeitsgemeinschaft Industriebau e.V. (AGI)

BEB-Hinweisblatt 8.6
Hinweise zur Planung und Verlegung großformatiger, keramischer Fliesen und Platten, Beton-, Natur- und Kunstwerkstein auf Zementestrichen im Innenbereich
Herausgeber: Bundesverband Estrich und Belag e.V.

BEB-Hinweisblatt 8.6.1
Verlegung von keramischen Fliesen und Platten, Beton- und Naturwerksteinen auf schwimmend und auf Trennschicht verlegten Zementestrichen mit erhöhter Restfeuchte
Herausgeber: Bundesverband Estrich und Belag e.V.

BEB-Hinweisblatt 8.6.2
Hinweise zur Planung und Verlegung keramischer Fliesen und Platten auf Bodenplatten und Geschossdecken aus Beton und Stahlbeton
Herausgeber: Bundesverband Estrich und Belag e.V.

BVF Merkblatt
Schnittstellenkoordination bei Flächenheizungs- und Flächenkühlungssystemen in Neubauten
Bundesverband Flächenheizungen und Flächenkühlungen e.V.

BVF Richtlinie 1
Wärme- und Trittschalldämmung beheizter und gekühlter Fußbodenkonstruktionen
Bundesverband Flächenheizungen und Flächenkühlungen e.V.

BVF Richtlinie 2
Rohrsysteme und elektrische Heizleitungen in Flächenheizungen und Flächenkühlungen
Bundesverband Flächenheizungen und Flächenkühlungen e.V.

BVF Richtlinie 4
Steuerung und Regelung von Flächenheizungen und -kühlungen auf Basis von Warm-/Kaltwasser für den Wohnungsbau
Bundesverband Flächenheizungen und Flächenkühlungen e.V.

BVF Richtlinie 5
Wasserdurchströmte Flächenheiz- und Kühlsysteme. Die ideale Voraussetzung für die Nutzung regenerativer Energien in der Gebäudeheizung /-Kühlung
Bundesverband Flächenheizungen und Flächenkühlungen e.V.

BVF Richtlinie 9
Einsatz von Bodenbelägen auf Flächenheizungen und -kühlungen - Anforderungen und Hinweise
Bundesverband Flächenheizungen und Flächenkühlungen e.V.

IVD-Merkblatt Nr. 1
Abdichtung von Bodenfugen mit elastischen Dichtstoffen
Herausgeber: Industrieverband Dichtstoffe e.V. (IVD)

IVD-Merkblatt Nr. 3-1
Konstruktive Ausführung und Abdichtung von Fugen in Sanitär- und Feuchträumen. Teil 1: Abdichtung mit spritzbaren Dichtstoffen
Herausgeber: Industrieverband Dichtstoffe e.V. (IVD)

IVD-Merkblatt Nr. 3-2
Konstruktive Ausführung und Abdichtung von Fugen in Sanitär- und Feuchträumen. Teil 2: Abdichtung von Wannen und Duschwannen in Verbindung mit flexiblen Zargenbändern/Wannenrand-Dichtbändern
Herausgeber: Industrieverband Dichtstoffe e.V. (IVD)

IVD-Merkblatt Nr. 4
Abdichten von Fugen im Hochbau mit aufzuklebenden Elastomer-Fugenbändern
Herausgeber: Industrieverband Dichtstoffe e.V. (IVD)

IVD-Merkblatt Nr. 5
Abdichtungen mit Butylbändern
Herausgeber: Industrieverband Dichtstoffe e.V. (IVD)

IVD-Fachinformation zu Merkblatt Nr. 14
Fachinformation zu Merkblatt Nr. 14: Dichtstoffe und Schimmelpilzbefall. Ursachen - Vorbeugung - Sanierung
Herausgeber: Industrieverband Dichtstoffe e.V. (IVD)

IVD-Merkblatt Nr. 21
Elastische Fugenabdichtungen im Lebensmittelbereich
Herausgeber: Industrieverband Dichtstoffe e.V. (IVD)

IVD-Merkblatt Nr. 27
Abdichten von Anschluss- und Bewegungsfugen an der Fassade mit spritzbaren Dichtstoffen
Herausgeber: Industrieverband Dichtstoffe e.V. (IVD)

IVD-Merkblatt Nr. 30
Montageklebstoffe für Klebungen und Abdichtungen
Herausgeber: Industrieverband Dichtstoffe e.V. (IVD)

IVK TKB-Merkblatt 6
Spachtelzahnungen für Bodenbelag-, Parkett- und Fliesenarbeiten
Herausgeber: Industrieverband Klebstoffe e.V.

IVK TKB-Merkblatt 9
Technische Beschreibung und Verarbeitung von Bodenspachtelmassen
Herausgeber: Industrieverband Klebstoffe e.V.

Merkblatt
Putz und Trockenbau in Feuchträumen mit Bekleidungen aus keramischen Fliesen und Platten oder Naturwerkstein
Herausgeber: Fachverband Fliesen und Naturstein im ZDB

Merkblatt
Mechanisch hochbelastbare keramische Bodenbeläge
Herausgeber: Fachverband Fliesen und Naturstein im ZDB

Merkblatt
Hinweise für die Ausführung von Abdichtungen im Verbund mit Bekleidungen und Belägen aus Fliesen und Platten für den Innenbereich
Herausgeber: Fachverband Fliesen und Naturstein im ZDB

Merkblatt
Keramische Fliesen und Platten, Naturwerkstein und Betonwerkstein auf zement- und calciumsulfatgebundenen Estrichen im Wohnungsbau oder bei ähnlicher Nutzung
Herausgeber: Fachverband Fliesen und Naturstein im ZDB

Merkblatt
Bewegungsfugen in Bekleidungen und Belägen aus Fliesen und Platten
Herausgeber: Fachverband Fliesen und Naturstein im ZDB

Merkblatt
Höhendifferenzen in keramischen, Betonwerkstein- und Naturwerksteinbekleidungen und Belägen
Herausgeber: Fachverband Fliesen und Naturstein im ZDB

Merkblatt
Verlegung von Fliesen und Platten auf Entkopplungssysteme im Innenbereich (euroFEN Merkblatt Nr. 8)
Herausgeber: Fachverband Fliesen und Naturstein im ZDB

Merkblatt
Grossformate
Herausgeber: Fachverband Fliesen und Naturstein im ZDB

Merkblatt
Hinweise für Planung und Ausführung keramischer Fliesen und Platten, Mosaike und Naturwerkstein in Heiß-, Warm-, Dampf- und Kalträumen bzw. -kabinen
Herausgeber: Fachverband Fliesen und Naturstein im ZDB

Merkblatt
Fassadenbekleidungen im Dünnbettverfahren - Keramische Fliesen und Platten, Naturwerksteinplatten
Herausgeber: Fachverband Fliesen und Naturstein im ZDB

Merkblatt
Toleranzen im Hochbau nach DIN 18202
Herausgeber: Fachverband Fliesen und Naturstein im ZDB

Merkblatt
Wanduntergründe im Innenbereich
Herausgeber: Fachverband Fliesen und Naturstein im ZDB

VdS 2021
Baustellen - Unverbindlicher Leitfaden für ein umfassendes Schutzkonzept
Herausgeber: Gesamtverband der Deutschen Versicherungswirtschaft e.V. (GDV)

ASR A1.5
Fußböden

2. Angaben zur Baustelle

Lage und Transportwege

Die Arbeiten sind in folgenden Geschossen auszuführen:(UG, EG)

Gerüste

Gerüste für eine Arbeitshöhe bis zu 3,5m sind in die Leistungen, für die diese Gerüste erforderlich sind, einzurechnen.

3. Angaben zu Stoffen und Bauteilen

Dokumentation:
Es ist eine Dokumentation anzufertigen und nach Baufortschritt unaufgefordert zu übergeben.
Die Übergabe erfolgt digital und mit Gliederungsverzeichnis und Ordnerstruktur. Die Dokumentation ist dem Baufortschritt gemäß fortzuschreiben.
Die Dokumentation umfasst lückenlos folgende Nachweise der eingebauten Bauprodukte, Materialien und Bauarten: Produktdatenblätter, Technische Merkblätter, Sicherheitsdatenblätter, abZ, abP, Leistungserklärungen, Übereinstimmungsnachweise, Lieferscheine, Herkunftsnachweise, Umwelt-Produktdeklarationen (EPD), Reinigungsanweisungen, etc.

Das eingebaute Material muss dem Muster entsprechen; eine Bestätigung des Musters durch den Auftraggeber ist einzuholen.

4. Angaben zur Ausführung

Allgemeines

Art und Beschaffenheit des Untergrundes:
Zementheizestrich, GK-Platten, Kalkzementputz

Art und Umfang anderer/angrenzender Konstruktionen:
- Fliesen auf Spachtelung, Kalkzementputz auf STB-Wand
- Fliesen auf GK-Platten, 2-lagig beplankt
- Fliesen auf

Art, Bauweise und Beschaffenheit der herzustellenden Fläche:
Boden- und Wandfliesen im Innenbereich, Sanitär- und Küchenräume Schule,
Tragschichten sind
- doppelt beplankte Gips-Kartonwände bzw. -Vorsatzschalen
- Stahlbetonwäne
- Brettschichtholzwände

Vor Ausführungsbeginn hat der Auftragnehmer mit dem Auftraggeber festzulegen, wo das zu verwendende Material auf der Baustelle gelagert werden kann, um gegenseitige Störungen der am Bau beteiligten Handwerker während der Bauausführung zu vermeiden.

Vor der Durchführung von Stemm-, Bohr- und Einsetzarbeiten an Estrichen sowie geputzten Wänden und Decken sind Leitungen mit einem Suchgerät zu orten.

Alle Maße sind vor der Ausführung am Bau zu überprüfen, sofern keine Detailzeichnungen mit verbindlichen Maßangaben vorliegen.

Vor Beginn der Arbeiten sind die tatsächlichen Einbauhöhen bezogen auf das gesamte Ausbausystem mit der Bauleitung abzustimmen, falls unzulässige Toleranzen oder Änderungen des geplanten Fußbodenaufbaus festgestellt oder vermutet werden.

Die belegten Flächen sind besenrein und frei von Bindemittelschleiern und anderen Verunreinigungen zu übergeben. Mörtel- und Fugmaterialreste sind vom Verursacher zu beseitigen.

Zu verlegendes Material innerhalb einer zusammenhängenden Fläche muss aus einer gemeinsamen Charge stammen. Ist es aus produkttechnischen Gründen unvermeidbar, dass leichte Struktur- und Farbunterschiede auftreten können, so ist der Auftraggeber vorher auf diesen Umstand hinzuweisen und um sein Einverständnis zu ersuchen.

Während der Ausführung ist zu beachten, dass Öffnungen von Abläufen, Rohren u. dgl. verschlossen sind und dass Einrichtungsgegenstände vor Verschmutzung geschützt werden.

Abdichtungen in Feuchträumen, auch häuslichen Bädern, sind unter und hinter Wannen und Duschwannen nahtlos durchzuführen. Anschlüsse und Ecken sind mit Dichtband zu schließen und mit Dichtungsmittel zu überdecken.

Für den Bereich der Wassereinwirkungsklasse W3-I ist die Dokumentation der Nassschichtdickenkontrolle dem Auftraggeber zu übergeben.

Stellt der Auftragnehmer fest, dass vorhandene Bauteile, die den Anschluss an den Potentialausgleich erfordern und dieser noch nicht erfolgt ist, hat er die Bauleitung rechtzeitig zu informieren, wenn der Anschluss nach der Fertigstellung der Fliesen- und Plattenarbeiten nicht mehr problemlos erfolgen kann.

Vor Beginn der Arbeiten sind die Verlegerichtung, der Einsatz von Schmuckelementen u. dgl. mit Bauleitung und Auftraggeber festzulegen. Bei gleichen Kantenlängen von Wand- und Bodenfliesen sollen die Fugen entsprechend durchlaufen. Ist das wegen der Geometrie des Raumes nicht möglich, ist eine Abstimmung vorzunehmen.

Bei Außenbekleidungen sowie bei Bekleidungen in Nassräumen sind Hohlräume im Ansatzmörtelbett zu vermeiden.

Passstücke dürfen nicht kleiner als eine halbe Platte sein; das Verlegen von schmalen Streifen ist zu vermeiden.

Die Ausführung als Dünnbettverlegung erfolgt - falls nicht anders beschrieben - mit hydraulisch erhärtendem Dünnbettmörtel.

Für die Mischungsverhältnisse der Mörtel und die Kornabstufung der Zuschlagstoffe gilt DIN 18352. Es dürfen nur genormte Zemente Verwendung finden. Der zur Verwendung kommende Sand muss rein, d.h. frei von Lehm, Ton und anderen Stoffen sein, die den Abbindeprozess oder die Endfestigkeit ungünstig beeinflussen können. Die Mörtel sind maschinell gut durchzumischen. Für Fliesenkleber und Fertigmörtel gilt die DIN EN 12004.

Für die Beschaffenheit der Zuschlagstoffe gilt sinngemäß DIN 1045. Wenn nicht anders gefordert, sind die Mischungsverhältnisse für den Verlegemörtel wie folgt einzuhalten:

a) für Bodenbeläge aus Fliesen nach DIN-EN 14411, etwa 1:5 - 1:6 nach RT

b) für Wandbeläge aus Fliesen nach DIN-EN 14411 etwa 1:4 - 1:5 nach RT.

Das Anmachwasser ist ausschließlich der örtlichen Wasserversorgung zu entnehmen.

Das Anarbeiten der Beläge an Installationsdurchführungen, aufgehende Bauteile, Bewegungsfugen u.ä. ist im EP einzukalkulieren.

Die Grundreinigung bzw. ggfl. erforderliches Absäuern der Wand- und Bodenbeläge ist im EP einzukalkulieren.

Fugen

Für Außenbeläge, Feuchträume und über Fußbodenheizungen sind die besonderen Anforderungen an den Belag auch für den Fugenmörtel zu berücksichtigen. In der Regel sind hierbei flexiblere Mörtel einzusetzen.

Trennfugen, Bewegungsfugen und Anschlussfugen an andere Bauteile sind von Mörtelbrücken und Verunreinigungen, die die Funktion der Fugen beeinträchtigen, freizuhalten.

Elastische Fugen sind grundsätzlich zu hinterfüllen, um eine Dreiflankenhaftung zu vermeiden. Als Hinterfüllung sind geschlossenzellige, nicht saugende Materialien zu verwenden.

Dichtmaterial elastischer Fugen muss auf Fliesen und Untergrund abgestimmt sein. Weichmacherwanderung und chemische Reaktionen müssen ausgeschlossen sein.

Bodenbeläge

Der Auftragnehmer ist angehalten, vor dem Verlegen von Belägen die Belegreife festzustellen. Bei Zementestrich darf ein Feuchtigkeitsgehalt von 2 CM-% bzw. 1,8 CM-% bei beheizten Estrichen nicht überschritten werden.

Scheinfugen und Risse im Estrich sind kraftschlüssig mit Kunstharz vor dem Verlegen der Beläge zu schließen.

Fußbodeneinläufe erhalten im Anschlussbereich zusätzlich ein leichtes Gefälle. Die wasserführende Schicht muss grundsätzlich mit Gefälle zu den Einläufen verlaufen. Werden vor oder bei der Ausführung diesbezügliche Probleme erkennbar, ist die Bauleitung zu informieren und mit ihr gemeinsam eine Lösung der Probleme zu suchen.

Es darf keine starre Verbindung zwischen Sockelleisten bzw. Sockelplatten und dem Belag entstehen; eine elastische Verfugung ist hier erforderlich. Hierauf ist insbesondere bei Stufenbelägen zu achten.

Werden Bodenbeläge mit rutschhemmenden Eigenschaften verlangt, ist der Nachweis für den jeweiligen Anwendungsfall vor Ausführungsbeginn zu erbringen.

Die Dickbettverlegung von Bodenplatten ist erst nach ausreichender Erhärtung des Verlegemörtels zu verfugen. Ist eine Imprägnierung vorgesehen (z.B. bei Cotto-Platten), ist erst nach der Imprägnierung (gemäß Herstellervorschrift) zu verfugen.

Wandbekleidungen

Bei Fliesen ohne Randglasur sind an allen sichtbaren Kanten Kantenprofile einzubauen, die farblich auf die Fliesen abgestimmt sein müssen.

Der Fliesenschnitt ist in Abhängigkeit vom Rastermaß auf die Lage sanitärer Einrichtungen, Befestigungen, Armaturen, Schalter, Steckdosen u. ä. mit der Bauleitung abzustimmen. Sofern Dosen oder Kästen für Installationen nur lose oder geheftet angebracht sind, sind sie bei der Verlegung der Platten endgültig zu fixieren.

Die von Fremdhandwerkern lose angebrachten Dosen oder Installationsteile sind vom Fliesenleger auf Fugenkreuz oder Fugenmitte einzuarbeiten. Der Fliesenleger ist verpflichtet, dies in Zusammenarbeit mit dem jeweiligen Handwerker bzw. in Abstimmung mit der Bauleitung durchzuführen.

Der Auftragnehmer hat sich beim Befestigen von Bauteilen zu vergewissern, dass durch die Befestigungsmittel keine Beschädigungen nicht sichtbarer Leitungen und Rohre entstehen.

Einrichtungsgegenstände

Wannen, Brausetassen u. dgl. auf schwimmendem Estrich müssen durch geschlossenzelligen Schaumstoffstreifen, 10 mm dick, von den flankierenden, ungefliesten Wänden getrennt werden.

Sind vom Auftragnehmer Bauteile einzubauen, die den Anschluss an den Potentialausgleich erfordern, darf dieser nur von einem Elektrofachbetrieb ausgeführt werden.
Fehlt ein solcher, ist die Bauleitung zu informieren.

Einläufe mit Geruchverschluss sind mit Wasser zu füllen.

5. Sonstige Angaben

Der Auftragnehmer hat dafür Sorge zu tragen, dass während der Ausführung seiner Leistungen immer mindestens ein fließend deutsch sprechender Mitarbeiter seiner Firma auf der Baustelle anwesend ist.

Zu den auf der Baustelle vorzuhaltenden Ausführungsunterlagen zählt neben den Ausführungsplänen auch eine Ausfertigung dieser Leistungsbeschreibung.

## 06 Fliesenarbeiten
EP-Anteile: Lohn; Material; Gerät; Sonstiges

### Titel 01 Mensa

#### Bereich 01.01 Vorbereitungen Fliesenarbeiten

**01.01.1 Untergrund reinigen Estrich Entfernen Grobschmutz laden transp. LKW AN**
*** Bezugsbeschreibung
STLB-Bau 2026-04 033
Reinigen des Untergrundes aus Estrich, von grober Verschmutzung, durch Entfernen von Grobschmutz, Untergrund waagerecht, aufgenommene Stoffe zur Entsorgung sortieren, sammeln, im Behälter des AN lagern, Behältergröße nach Wahl des AN, auf LKW des AN laden, transportieren, zur zugelassenen Lagerfläche des AN, Abfall ist nicht gefährlich, nicht schadstoffbelastet, die Entsorgung wird gesondert vergütet.
Menge: 44,000 m2

**01.01.2 Wie vor, jedoch aus Gipsplatten; Untergrund senkrecht;**
*** wie Position 01.01.1
STLB-Bau 2026-04 033
aus Gipsplatten
Untergrund senkrecht
Menge: 29,000 m2

**01.01.3 Wie vor, jedoch aus zementgebundenen mineralischen Bauplatten; Untergrund senkrecht;**
*** wie Position 01.01.1
STLB-Bau 2026-04 033
aus zementgebundenen mineralischen Bauplatten
Untergrund senkrecht
Menge: 64,000 m2

**01.01.4 Wie vor, jedoch aus Putz; Untergrund senkrecht;**
*** wie Position 01.01.1
STLB-Bau 2026-04 033
aus Putz
Untergrund senkrecht
Menge: 12,000 m2

**01.01.5 Abfall nicht gefährlich AVV170904 nicht schadstoffbelastet LKW AN transp. entsorgen Vergüt.Entsorg. AN**
STLB-Bau 2026-04 087
Sonstige Bau- und Abbruchabfälle,
nicht gefährlich, Abfallschlüssel nach AVV (Abfallverzeichnis-Verordnung) 170904 gemischte Bau- und Abbruchabfälle,
nicht schadstoffbelastet, auf Gelände/Fläche des AN lagernd, in Behälter AN laden, mit LKW des AN transportieren, entsorgen, max. Gesamtgewicht ohne Beschränkung, Behältergröße nach Wahl des AN, zum zugelassenem Lager oder zur Anlage nach Wahl des AN, Vergütung der Entsorgung übernimmt AN, Mengenermittlung nach Wiegekarte.
Menge: 100,000 kg

**01.01.6 Untergrund anschleifen absaugen Zementestrich**
STLB-Bau 2026-04 036
Anschleifen und Absaugen des Untergrundes aus Zementestrich, Untergrund waagerecht.
Menge: 44,000 m2

**01.01.7 Überstand Randdämmstreifen abschneiden PE-Schaum**
STLB-Bau 2026-04 036
Abschneiden des Überstandes des Randdämmstreifens aus PE-Schaum.
Menge: 176,000 m

**01.01.8 Feuchtigkeitsmessung**
STLB-Bau 2019-10 024
Feuchtigkeitsmessung nach dem CM-Verfahren DIN 18560-1, Ausführung auf Anordnung des AG.
Menge: 10,000 St

**01.01.9 Untergrund spachteln, Feinspachtelmasse, 5 mm, Innenwand**
Untergrundausgleich für die Verlegung von Wandfliesen im Dünnbettverfahren durch Auftrag einer Feinspachtelmasse.
Untergrund : Kalkzementputz
Untergrundvorbereitung : spachteln
Schichtdicke : 5 mm
Material : Feinspachtelmasse
Bauteil : Innenwand
Menge: 12,000 m²

**01.01.10 Untergrund spachteln, Feinspachtelmasse, 3 mm i.M., Bodenbelag**
Untergrundausgleich für die Verlegung von Bodenfliesen im Dünnbettverfahren durch Auftrag einer Ausgleichsspachtelmasse.
Untergrund : Zementheizestrich
Untergrundvorbereitung : spachteln
Schichtdicke : i.M. 3 mm
Material : Feinspachtelmasse
Bauteil : Bodenbelag
Menge: 44,000 m²

#### Bereich 01.02 Abdichtung von Innenräumen

**01.02.1 Voranstrich auftragen Kunstharz-Dispersion Wand**
*** Bezugsbeschreibung
STLB-Bau 2026-04 024
Voranstrich auftragen, mit Kunstharz-Dispersion, auf Wand, Untergrund Zementbauplatten.
Menge: 64,000 m2

**01.02.2 Wie vor, jedoch Untergrund Gipsplatten;**
*** wie Position 01.02.1
STLB-Bau 2026-04 024
Untergrund Gipsplatten
Menge: 29,000 m2

**01.02.3 Wie vor, jedoch Untergrund Putz; Kalkzement-Normalputzmörtel (GP);**
*** wie Position 01.02.1
STLB-Bau 2026-04 024
Untergrund Putz
Kalkzement-Normalputzmörtel (GP)
Menge: 12,000 m2

**01.02.4 AIV-F Innenwand innen W3-I Reaktionsharz D 1mm**
*** Bezugsbeschreibung
STLB-Bau 2026-04 018
Abdichtung der Innenwandflächen von Innenräumen im Verbund (AIV-F) DIN 18534-1 und DIN 18534-3, Wassereinwirkungsklasse W3-I (sehr hoch), Rissklasse R1-I (Rissbreitenänderung/-neubildung nach Aufbringen der Abdichtung bis 0,2 mm), mit Reaktionsharz RM DIN EN 14891, Trockenschichtdicke mind. 1 mm.
Menge: 64,000 m2

**01.02.5 Wie vor, jedoch Wassereinwirkungsklasse W2-I (hoch);**
*** wie Position 01.02.4
STLB-Bau 2026-04 018
Wassereinwirkungsklasse W2-I (hoch)
Menge: 29,000 m2

**01.02.6 Anschluss angrenzende Bodenflächen AIV-F Innenwand innen Dichtband B 100mm W3-I**
*** Bezugsbeschreibung
STLB-Bau 2026-04 018
Anschluss an angrenzende Bodenflächen in der Abdichtung der Innenwandflächen von Innenräumen im Verbund (AIV-F) DIN 18534-1 und DIN 18534-3, mit Dichtband, Breite Dichtband 100 mm, Wassereinwirkungsklasse W3-I (sehr hoch), Rissklasse R1-I (Rissbreitenänderung/-neubildung nach Aufbringen der Abdichtung bis 0,2 mm).
Menge: 40,000 m

**01.02.7 Wie vor, jedoch Wassereinwirkungsklasse W2-I (hoch);**
*** wie Position 01.02.6
STLB-Bau 2026-04 018
Wassereinwirkungsklasse W2-I (hoch)
Menge: 77,000 m

**01.02.8 AIV-F Boden innen W2-I Reaktionsharz D 1mm**
STLB-Bau 2026-04 018
Abdichtung der Bodenflächen von Innenräumen im Verbund (AIV-F) DIN 18534-1 und DIN 18534-3, Wassereinwirkungsklasse W2-I (hoch), Rissklasse R1-I (Rissbreitenänderung/-neubildung nach Aufbringen der Abdichtung bis 0,2 mm), mit Reaktionsharz RM DIN EN 14891, Trockenschichtdicke mind. 1 mm.
Menge: 44,000 m2

**01.02.9 Anschluss Einbauteile AIV-F Innenwand innen Dichtband B 100mm Durchm. bis 10cm W2-I**
STLB-Bau 2026-04 018
Anschluss an Einbauteile in der Abdichtung der Innenwandflächen von Innenräumen im Verbund (AIV-F) DIN 18534-1 und DIN 18534-3, mit Dichtband, Breite Dichtband 100 mm, an Ablauf, Durchmesser bis 10 cm, Wassereinwirkungsklasse W2-I (hoch), Rissklasse R1-I (Rissbreitenänderung/-neubildung nach Aufbringen der Abdichtung bis 0,2 mm).
Menge: 10,000 St

**01.02.10 Schnittschutzband, Boden/Wand, Verbundabdichtung (AIV-F), W0-I bis W3-I**
Schnittschutzband, flexibel, alkalibeständig, zum Schutz der Abdichtung bei der Erneuerung wartungsbedürftiger Dichtstoff- und Belagsfugen an Wand- und Bodenübergängen. Verlegung in der Abdichtungsmasse oder bei der Belagsverlegung im Kleber.
Bauteil : Boden/Wand
Ausführung : Schnittschutzband, Edelstahlgewebe
Abdichtungsart : Verbundabdichtung (AIV-F) mit flüssig zu verarbeitenden Abdichtungsstoffen mit Fliesen und Platten
Wassereinwirkklasse:  W2-I - W3-I
Breite  : '50 mm'
Menge: 25,000 m

#### Bereich 01.03 Bekleidungen trockengepresste Fliesen

**01.03.1 Bodenbelag trockengepresste Fliesen/Platten Gr.BIIa Kl.A Rutschgr.ArbeitR10 20/20cm D 9 mm Dünnbett Reaktionsharzklebstoff TypR 2T Reaktionsharz-Fugenmörtel**
STLB-Bau 2026-04 024
Bodenbelag aus trockengepressten Fliesen/Platten, DIN EN 14411 Gruppe BIIa, glasiert, matt, chemische Beständigkeit Klasse A DIN EN ISO 10545-13, Bewertungsgruppe Rutschgefahr R 10 ASR A1.5, Nennmaß (cm) 20/20,
Dicke '9' mm, Bruchkraft DIN EN ISO 10545-4 bis 1500 N, Oberfläche eben, uni, Farbton anthrazit, auf Boden, innen, mit vorh. Abdichtung, Untergrund waagerecht, im Dünnbett aus Reaktionsharzklebstoff Typ R DIN EN 12004-1, Klasse 2 T (erhöhte Anforderungen, verringertes Abrutschen), verlegen im Fugenschnitt, verfugen durch Einschlämmen mit grauem Reaktionsharz-Fugenmörtel (RG) DIN EN 13888-1,
Hersteller und Typ '....................................................'
vom Bieter einzutragen.
Menge: 44,000 m2

**01.03.2 Bekl. Wand trockengepresste Fliesen/Platten Gr.BIIa Kl.A 20/20cm Dünnbett Reaktionsharzklebstoff TypR 2T Reaktionsharz-Fugenmörtel**
STLB-Bau 2026-04 024
Bekleidung an Wänden, auf vorh. Abdichtung, aus trockengepressten Fliesen/Platten, DIN EN 14411 Gruppe BIIa, glasiert, matt, chemische Beständigkeit Klasse A DIN EN ISO 10545-13, Nennmaß (cm) 20/20, Oberfläche eben, uni, Farbton weiß, Untergrund senkrecht, im Dünnbett aus Reaktionsharzklebstoff Typ R DIN EN 12004-1, Klasse 2 T (erhöhte Anforderungen, verringertes Abrutschen), ansetzen im Fugenschnitt, verfugen durch Einschlämmen mit grauem Reaktionsharz-Fugenmörtel (RG) DIN EN 13888-1, Arbeitshöhe der zu bearbeitenden oder zu bekleidenden Fläche bis 3,5 m über der Standfläche des hierfür erforderlichen Gerüstes.
Menge: 104,000 m2

**01.03.3 Sockel H 10 cm trockengepresste Fliesen/Platten Gr.BIIa Kl.A 10/20cm Dünnbett Reaktionsharzklebstoff TypR Reaktionsharz-Fugenmörtel**
STLB-Bau 2026-04 024
Sockel,
Höhe '10' cm, aus trockengepressten Fliesen/Platten, DIN EN 14411 Gruppe BIIa, glasiert, matt, chemische Beständigkeit Klasse A DIN EN ISO 10545-13, Nennmaß (cm) 10/20, Bruchkraft DIN EN ISO 10545-4 bis 1500 N, Oberfläche eben, uni, Farbton grau, im Dünnbett aus Reaktionsharzklebstoff Typ R DIN EN 12004-1, verlegen im Fugenschnitt, verfugen durch Einschlämmen mit grauem Reaktionsharz-Fugenmörtel (RG) DIN EN 13888-1.
Menge: 77,000 m

**01.03.4 Abdeck. trockengepresste Fliesen/Platten Gr.BIIa Kl.A 20/20cm Dünnbett Reaktionsharzklebstoff TypR 2T T 20 cm Reaktionsharz-Fugenmörtel**
*** Bezugsbeschreibung
STLB-Bau 2026-04 024
Abdeckung, aus trockengepressten Fliesen/Platten, DIN EN 14411 Gruppe BIIa, glasiert, matt, chemische Beständigkeit Klasse A DIN EN ISO 10545-13, Nennmaß (cm) 20/20, Bruchkraft DIN EN ISO 10545-4 bis 1500 N, Oberfläche eben, uni, Farbton weiß, im Dünnbett aus Reaktionsharzklebstoff Typ R DIN EN 12004-1, Klasse 2 T (erhöhte Anforderungen, verringertes Abrutschen),
Tiefe '20' cm, verfugen durch Einschlämmen mit grauem Reaktionsharz-Fugenmörtel (RG) DIN EN 13888-1.
Menge: 2,000 m

**01.03.5 Wie vor, jedoch Nennmaß (cm) 10/20; Tiefe: '12' cm**
*** wie Position 01.03.4
STLB-Bau 2026-04 024
Nennmaß (cm) 10/20
Tiefe: '12' cm
Menge: 1,500 m

#### Bereich 01.04 Treppenbelag innen

**01.04.1 Winkelstufe Betonwerkstein gerade Dünnbett zementh.Mörtel TypC 2FES1 Lauf-B 139 cm Setzstufen-H 16,5cm Trittstufen-B 29cm Trittstufen-D 40mm feingeschliffen**
*** Bezugsbeschreibung
Winkelstufe aus Betonwerkstein DIN 18500-1, innen, Unterkonstruktion aus Beton, gerader Lauf, verlegen, im Dünnbett, aus zementhaltigem Mörtel Typ C DIN EN 12004-1, Klasse 2 F E S1 (erhöhte Anforderungen, schnell erhärtend, verlängerte offene Zeit, verformbar),
Breite Treppenlauf '139' cm, Setzstufenhöhe 16,5 cm,
Trittstufenbreite 29 cm, Plattendicke der Trittstufe 40 mm, sichtbare Oberfläche geschliffen R9, Gesteinskörnung grau,  Bindemittel Grauzement, Kontraststreifen wird gesondert vergütet.
Menge: 24,000 m

**01.04.2 Trittstufenbreite 40 cm**
*** wie Position 01.04.1
Menge: 1,390 m

**01.04.3 Kontraststreifen Naturwerkstein L 139 cm Kl.A**
STLB-Bau 2026-04 014
Kontraststreifen, als barrierefreie Ausführung DIN 18040, aus Naturwerkstein, geschliffen, Oberfläche eben,
Einzellänge Kontraststreifen '139' cm, chemische Beständigkeit Klasse A DIN EN ISO 10545-13, Bewertungsgruppe Rutschgefahr R 9 ASR A1.5.
Menge: 18,000 St

**01.04.4 Sockelleiste Betonwerkstein 80/8mm Wand in Mörtel verlegen H 10 cm verfugen Fugenmörtel zementhaltig**
STLB-Bau 2026-04 014
Sockelleiste aus Betonwerkstein DIN 18500-1, Bindemittel Grauzement, Oberfläche feingeschliffen, Querschnitt 80/8 mm, an Wänden, auf Putz, vorstehend, in Mörtel verlegen,
Höhe '10' cm, verfugen, mit Fugenmörtel, zementhaltig (CG) DIN EN 13888-1, grau.
Menge: 8,000 m

#### Bereich 01.05 Sonstige Leistungen

**01.05.1 Abschlussprofil Stahl niro gebürstet**
STLB-Bau 2026-04 024
Abschlussprofil aus nichtrostendem Stahl, gebürstet.
Menge: 15,000 m

**01.05.2 Eckprofil Stahl niro gebürstet**
STLB-Bau 2026-04 024
Eckprofil als L-Profil, aus nichtrostendem Stahl, gebürstet.
Menge: 10,000 m

**01.05.3 Belagsabschlussprofil, Winkelprofil, Edelstahl, h=8 mm, Bodenbeläge innen**
Belagsabschlussprofil, mit gelochtem Befestigungsschenkel für den Einbau in die Klebeschicht.
Bauteil : Belagsabschlussprofil
Ausführung : Winkelprofil
Material : Edelstahl
Profilhöhe : 8 mm
Einbauort : Bodenbeläge innen
Menge: 6,000 m

**01.05.4 Aussparung herstellen Bodenbelag trockengepresste Fliesen/Platten L 10-15cm B 10-15cm**
STLB-Bau 2026-04 024
Aussparung herstellen im Bodenbelag aus trockengepressten Fliesen/Platten, für Installationen und Einbauteile, Aussparung rechteckig, Länge über 10 bis 15 cm, Breite über 10 bis 15 cm.
Menge: 4,000 St

**01.05.5 Aussparung herstellen Wandbekl. trockengepresste Fliesen/Platten Durchm. bis 10cm**
*** EP-Aufgliederung gefordert
STLB-Bau 2026-04 024
Aussparung herstellen in der Wandbekleidung aus trockengepressten Fliesen/Platten, für Installationen und Einbauteile, Aussparung rund, Durchmesser bis 10 cm.
Menge: 40,000 St

**01.05.6 Anpassen Wandbekl. trockengepresste Fliesen/Platten Rohrdurchführung**
*** EP-Aufgliederung gefordert
STLB-Bau 2026-04 024
Anpassen der Wandbekleidung aus trockengepressten Fliesen/Platten, an Rohrdurchführungen.
Menge: 8,000 St

**01.05.7 Anpassen Wandbekl. trockengepresste Fliesen/Platten Waschbecken**
*** EP-Aufgliederung gefordert
STLB-Bau 2026-04 024
Anpassen der Wandbekleidung aus trockengepressten Fliesen/Platten, an Waschbecken.
Menge: 6,000 St

**01.05.8 Anpassen Bodenbelag trockengepresste Fliesen/Platten Ablauf**
*** EP-Aufgliederung gefordert
STLB-Bau 2026-04 024
Anpassen des Bodenbelages aus trockengepressten Fliesen/Platten, an Ablauf.
Menge: 4,000 St

**01.05.9 Reservefliese-platte trockengepresste Fliesen/Platten nur liefern**
*** EP-Aufgliederung gefordert
STLB-Bau 2026-04 024
Reservefliesen und -platten des Bodenbelages aus trockengepressten Fliesen/Platten, nur liefern.
Menge: 25,000 St

**01.05.10 Reservefliese-platte trockengepresste Fliesen/Platten nur liefern**
*** EP-Aufgliederung gefordert
STLB-Bau 2026-04 024
Reservefliesen und -platten der Wandbekleidung aus trockengepressten Fliesen/Platten, nur liefern.
Menge: 25,000 St

#### Bereich 01.06 Fugen

**01.06.1 Fuge elastisch, Silikon, 9-12 mm, horizontal/vertikal, Innenbereich**
Fugenverschluss in Innenräumen, an allen horizontalen und vertikalen Wandanschlüssen sowie an Türbekleidungen, einschl. Vorreinigung und Hinterfüllung der Fugen. Die Ausführung erfolgt als Dreiecksfuge.
Material : Silikon vernetzend
Bauteil : Fuge elastisch
Verwendung : Wandanschluss, horizontal/vertikal
Breite d. Fuge : 9-12 mm i.M.
Farbe d. Fuge : grau
Einbauort : Innenbereich
Menge: 75,000 m

**01.06.2 Fuge elastisch, Acryl, 8-10 mm, horizontal/vertikal, Innenbereich**
Fugenverschluss in Innenräumen, an allen vertikalen und horizontalen Wandanschlüssen, einschl. Vorreinigung der Fugen. Die Ausführung erfolgt als Rechteckfuge. Je nach Anschluss kann die Verwendung eines geeigneten geschlossenzelligen Hinterfüllmaterials erforderlich sein. Diese Leistung wird in separater Position ausgewiesen.
Material : Acryl
Bauteil : Fuge elastisch
Verwendung : Wandanschluss, horizontal/vertikal
Breite d. Fuge : 8-10 mm i.M.
Farbe d. Fuge  : '.grau'
Einbauort : Innenbereich
Menge: 50,000 m
